# August-Rudloff-Straße 24-27
Angebotsaufforderung (GAEB 90, DA83)
DV-Nummer: 2
Eröffnung: 23.01.13
Währung: EUR
Auftraggeber: AWG Eisenach e.G., Stregdaer Allee 44a, 99817 Eisenach,

## Heizungsinstallation
Datum: 12.12.12

### Bereich 10 Baustelleneinrichtung

**10.10 Einrichten und Räumen**
Einrichten und Räumen der Baustelle,
Vorhalten der Baustelleneinrichtung für sämtliche in
der Leistungsbeschreibung "Heizunginstallationen"
aufgeführten Leistungen,
hierzu gehören:
1. Bereitstellung u. Vorhaltung ausreichender
überdachter
  u. verschließbarer Lagerflächen
2. Bereitstellung u. Vorhaltung ausreichender
überdachter u.
  beheizter Baustellenunterkünfte
3. Bereitstellung u. Vorhaltung geeigneter
Kleintransporter für
  Materialtransporte auf der Baustelle
4. Bereitstellung u. Vorhaltung von Gerüsten u. Leitern
bis
  zu einer Höhe von 2,5 m
5. Bereitstellung u. Vorhaltung sowie Entsorgung von
Container
  für anfallende Materialreste u. Verpackungen incl.
  sachgemäßer turnusmäßiger Entsorgung
  (einschließlich Entsorgungsnachweis nach
Verwertbarkeit
  der Stoffe)

ausgenommen sind die Gerüste über einer Höhe von 3,0 m
Menge: 1,000 psch
Zuordnung: 491

**10.20 Baustellen-WC**
Bereitstellung eines transportablen Baustellen-WC
über die gesamte Leistungszeit gemäß vorliegender
Ausschreibung (sieh Bauzeitenplan),
incl. einer erforderlichen turnusmäßigen Entleerung,
einschließlich eines mehrmaligen Umsetzens innerhalb
des Baustellenbreiches nach den Erfordernissen des
Baufortschrittes bzw. des Bauablaufplanes
Menge: 1,000 Stck
Zuordnung: 491

*Hinweis*
Nachfolgend ausgeschriebene Demontagen werden innhalb
von bewohnten WE durchgeführt.

Durch den Bietenden ist Nachfolgendes zu gewährleisten:

1. Alle Demontagen erfolgen ausschließlich in gebäudeschonender Art u. Weise.
2. Alle Demontagen sind unter Berücksichtigung des
mietereigenen Inventats vorzunehmen. Hieraus resultierende
Mehraufwendungen für eventuelle Behinderungen oder das
  evenzuelle Abdecken des Inventares sind in die EP´s
einzukalkulieren.
3. Der Bieter hat vor Aufnahme der Leistungen eine
ausreichend
  bemessene Haftpflichtversicherung nachzuweisen.
4. Alle Arbeitsbereiche sind durch den Bietenden
mittels
  Decken u. Planen auszulegen.
5. Nach jedem Arbeitstag sind die WE/ Arbeitsbereiche
besenrein
  zu verlassen.
6. Container zur Zwischenlagerung von Abbruchmaterial
sind
  täglich abzufahren. Durch den AG werden keinerlei
Verantwortungen für evenuelle Entsorgungen Dritter
übernommen.
  Sollten diese Container über mehrere Tage auf der
Baustelle
  stehen, so ist dies mit der örtlichen Bauleitung
abzustimmen.
7. Alle Rohrleitungsdemontagen sind ausschließlich
mittels
  Sägeschnitt vorzunehmen; der Einsatz von
Schneidbrennern
  oder Winkelschleifern ist untersagt.
8. Dem AG ist es vorbehalten, für die sortenreine
Entsorgung des
  Abbruchmaterials Entsorgungsnachweise nach der
örtlich
  geltenden Abfallsatzung einzufordern.
9. Bei den Demontagen im Bereich des Trempels sind ausreichende Sicherungsmaßnahmen einzustellen.
10.Durch den Bietenden sind alle Forderungen des
Gesundheitsschutz, insbesondere bei bevorstehenden Abbrüchen
von
  Mineralfaserstoffen/ Galsfaserstoffen, einzuhalten
u. einzukalkulieren.
11.Beim Abbruch von Heizflächen sind die hieran
befestigten
  Heizkostenverteiler sachgemäß zu demontieren, zu
inventarisieren u. nach Beendigung der Baumaßnahmen der
  örtlichen Bauleitung zu übergeben. Die hierfür
anfallenden Kosten sind einzukalkulieren.
12.Alle Rohrdemontagen haben so zu erfolgen, dass die
innerhalb der WE so entstehenden Löcher anschließend
beidseitig mit mindestens 3 cm Putz zu verschließen
sind u. die verbleibenden Hohlräume mittels Steinwolle
stopfdicht zu schließen sind. Die hierfür anfallenden
Kosten sind einzukalkulieren.

### Bereich 20 Demontagen

**20.10 Rohrleitungsdemontage**
Demontage von Strang-Rohrleitungen
einschl. der Formstücke u. Befestigungen sowie
integrierter
Rohrleitungsarmaturen,
komplett zur anschließenden Verschrottung,
Durchmesser:  DN 32 bis 15
Demontageort:  innerhalb aller Wohngeschosse des
 Objektes,
Demontagehöhe:  bis zu 3,0 Meter über FB
Rohrmaterial:  Stahlrohr, schwarz, unisoliert
incl. aller erforderlichen Transporte auf u. außerhalb
der Baustelle,
Bereitstellung von Containern,
deren Vorhaltung sowie sachgemäßer Entsorgung nach
Verwertbarkeit (siehe Entsorgungssatzung der Stadt
Eisenach)
Menge: 930,000 m
Zuordnung: 494

**20.20 Rohrleitungsdemontage Zentrale**
Demontage von Rohrleitungen
einschl. der Formstücke u. Befestigungen sowie
integrierter
Rohrleitungsarmaturen (gleich ob Flanschen oder
Gewinde-armatur),
komplett zur anschließenden
Verschrottung,einschließlich der vorherigen Demontage
von Rohrisolierungen u. Ummantelungen,
Durchmesser:  DN 65 bis 15
Demontageort:  Heizzentrale  u. Kellergeschoss
  mit Behinderung auf Grund beengter
Platzerhälnisse,
Demontagehöhe:  bis zu 2,5 Meter über FB
Rohrmaterial:  Stahlrohr, schwarz, isoliert
Isolierung:  Mineralfaserstoffe oder Glaswolle
Ummmantelung:  Teerpappe oder Kunststoff
sortenreine Trennung des Entsorgungsgutes,
incl. aller Aufwendungen gemäß
Gesundheitsschutzrichtlinien,
incl. aller erforderlichen Transporte auf u. außerhalb
der Baustelle,
Bereitstellung von Containern,
deren Vorhaltung sowie sachgemäßer Entsorgung nach
Verwertbarkeit (siehe Entsorgungssatzung der Stadt
Eisenach)
Menge: 170,000 m
Zuordnung: 494

**20.30 Demontage von Raumheizflächen zur Verschrottung**
Raumheizflächen demontieren,
Demontage zur späteren Verschrottung,
incl. der Demontage der Befestigungen, der
Anschlussarmaturen
sowie Anschlussleitungen,
incl. sortenreiner Trennung aller Abbruchmaterialien,
deren Transport auf u. außerhalb der Baustelle,
sachgemäßer Entsorgung sowie eventueller Vorhaltekosten
für
Container
Menge: 165,000 Stck
Zuordnung: 494

**20.40 Demontage der EHKV**
Demontage der Heizkostenverteiler an den zu
verschrottenden Heizflächen,
Aufnahme des Zählerstandes,
Einlagerung beim Mieter gegen Unterschrift,
Übergabe der unterschiebenen Protokolle an die
Bauleitung
Menge: 170,000 Stck

**20.50 Demontage von Raumheizflächen zur Wiederverwendung**
Raumheizflächen demontieren,
Demontage zur späteren Wiederverwendung,
incl. der Demontage der Befestigungen, der
Anschlussarmaturen
sowie Anschlussleitungen,
einschließlich der Entsorgung aller Anschlussarmaturen
u. Anschlussrohrleitungen,
incl. sortenreiner Trennung aller Abbruchmaterialien,
säubern der Heizfläche auf der Baustelle, Spülen
mittels städtischen Wasser, Zwischenlagerung auf der
Baustelle,
deren Transport auf u. außerhalb der Baustelle,
sachgemäßer Entsorgung sowie eventueller Vorhaltekosten
für
Container
Menge: 5,000 Stck
Zuordnung: 494

**20.60 Gefäß demontieren**
Demontage des vorh. Ausdehungsgefäß,
einschl. der Formstücke u. Befestigungen,
komplett zur anschließenden Verschrottung,
incl. demontage des Anschlüsse Ausdehungsleitung,
Demontageort:  Heizzentrale
  mit Behinderung auf Grund beengter
Platzverhälnisse,
Demontagehöhe:  bis zu 2,0 Meter über FB
incl. aller erforderlichen Transporte auf u. außerhalb
der Baustelle,
Bereitstellung von Containern,
deren Vorhaltung sowie sachgemäßer Entsorgung nach
Verwertbarkeit (siehe Entsorgungssatzung der Stadt
Eisenach)
Menge: 1,000 Stck
Zuordnung: 494

**20.70 Demontage HAST**
Demontage der vorhandenen Hausanschlussstation,
bestehend aus primären Teil u. sekundären Teil,
incl. Feldgeräte u. Anschlussrohrleitungen,
einschließlich vorheriger "Spannungsfreimachung" der
Schaltanlage u. Feldgeräte,
einschließlich Demontage aller Isolierungen,
sortenreine Trennung des Entsorgungsgutes,
incl. aller Aufwendungen gemäß
Gesundheitsschutzrichtlinien,
incl. aller erforderlichen Transporte auf u. außerhalb
der Baustelle,
Bereitstellung von Containern,
deren Vorhaltung sowie sachgemäßer Entsorgung nach
Verwertbarkeit (siehe Entsorgungssatzung der Stadt
Eisenach)
Menge: 1,000 Stck

### Bereich 30 Heizflächen mit Zubehör

**30.10 Typ 22, BH 600 mm, BL 1600 mm**
Flach-HK
Fabrikat: Buderus oder gleichw.
angebotenes
Fabrikat:..............................................
Typ: Logatrend VK-Profil
Profilierter Flachheizkörper mit integr. Ventilgarnitur
und Einbauventil (Standard rechts, bei Typ
20/21/22/30/33 auf links bauseits umrüstbar), je nach
Heizkörperleistung ist eines von 2 optimierten
Einbauventilen werkseitig eingebaut, das Einbauventil
"N" ist dabei auf größere, das Einbauventil "U" auf
kleinere Volumenströme m. der Regelcharakteristik und
den Vor- einstellungswerten abgestimmt, energiesparend:
In Kombination mit einem Gasfühlerelement
(Thermostatkopf) ergibt sich über den kv-Wert-Bereich:
N-Ventil bis zu 0,71 / U-Ventil bis zu 0,43, eine
Auslegungs-Proportional-Abweichung kleiner/gleich 1K.
gegenüber konventionellen Einbauventilen mit 2-3 K
AP-Abw. besseres Regelverhalten, bis zu 5%
Energieeinsparung nach DIN V 4701/10 im Neubau (im
Gebäudebestand realistisch höher). In Kombination mit
dem Buderus Thermostatkopf (Flüssigkeitsfühlerelement) ergibt sich für die Einbauventile
sinngemäß eine AP-Abweichung kleiner / gleich 1,5 K,
die Energieeinsparung ergibt sich verhältnismäßig.
Heizkörper m. Seitenteilen und demontierbarem
Abdeckgitter, Blind- und Entlüftungsstopfen werkseitig
eingebaut. Garantierter Qualitätsstandard mit dem
RAL-Gütezeichen RAL-RG 618. Heizkörper entspricht den
Anforderungen der Arbeitssicherheit gemäß den
Richtlinien der GUV. Wärmeleistung nach DIN EN 442
geprüft u. RAL-registriert: GZ-RG-Nr. 0427, 0428, 0429,
0430, 0431, 0182, 0183.
Heizkörper mit verkehrsweißer Einbrenn-Pulverlackierung
(RAL 9016) erfüllt die DIN 55900. Vorbereitet für
Buderus-Montage-System BMSplus. Rohrleitungsanschluss
über G 3/4 Außengewinde (zwei Anschlüsse unten). In
Schrumpffolie mit
Schutzecken als Transport- und Montageschutz verpackt.

Typ:  22
Wärmeleistung
  bei 75/65/20 Gr C (Norm):  2786 Watt
  bei 70/55/20 Gr C:  2224 Watt
  bei 55/45/20 Gr C:  1402 Watt
Abmessungen
  Bauhöhe:  600 mm
  Bautiefe:  100 mm
  Baulänge:  1600 mm
Druckstufe:  PN 10
incl. erforderlichen systemgebundenen
Befestigungsmaterial zur sachgemäßen Montage der
Heizflächen an Massivwänden,
komplett liefern u. montieren
Menge: 40,000 ST

**30.20 Typ 22, BH 600 mm, BL 1400 mm**
Leistung wie vor beschrieben, jedoch:

Typ:  22
Wärmeleistung
  bei 75/65/20 Gr C (Norm):  2437 Watt
  bei 70/55/20 Gr C:  1946 Watt
  bei 55/45/20 Gr C:  1227 Watt
Abmessungen
  Bauhöhe:  600 mm
  Bautiefe:  100 mm
  Baulänge:  1400 mm
Druckstufe:  PN 10
incl. erforderlichen systemgebundenen
Befestigungsmaterial zur sachgemäßen Montage der
Heizflächen an Massivwänden,
komplett liefern u. montieren
Menge: 20,000 Stck

**30.30 Typ 22, BH 600 mm, BL 1200 mm**
Leistung wie vor beschrieben, jedoch:

Typ:  22
Wärmeleistung
  bei 75/65/20 Gr C (Norm):  2089 Watt
  bei 70/55/20 Gr C:  1668 Watt
  bei 55/45/20 Gr C:  1052 Watt
Abmessungen
  Bauhöhe:  600 mm
  Bautiefe:  100 mm
  Baulänge:  1200 mm
Druckstufe:  PN 10
incl. erforderlichen systemgebundenen
Befestigungsmaterial zur sachgemäßen Montage der
Heizflächen an Massivwänden,
komplett liefern u. montieren
Menge: 20,000 ST

**30.40 Typ 22, BH 600 mm, BL 1000 mm**
Leistung wie vor beschrieben, jedoch:

Typ:  22
Wärmeleistung
  bei 75/65/20 Gr C (Norm):  1741 Watt
  bei 70/55/20 Gr C:  1390 Watt
  bei 55/45/20 Gr C:  876 Watt
Abmessungen
  Bauhöhe:  600 mm
  Bautiefe:  100 mm
  Baulänge:  1000 mm
Druckstufe:  PN 10
incl. erforderlichen systemgebundenen
Befestigungsmaterial zur sachgemäßen Montage der
Heizflächen an Massivwänden,
komplett liefern u. montieren
Menge: 20,000 Stck

**30.50 Typ 22, BH 600 mm, BL 800 mm**
Leistung wie vor beschrieben, jedoch:

Typ:  22
Wärmeleistung
  bei 75/65/20 Gr C (Norm):  1393 Watt
  bei 70/55/20 Gr C:  1112 Watt
  bei 55/45/20 Gr C:  701 Watt
Abmessungen
  Bauhöhe:  600 mm
  Bautiefe:  100 mm
  Baulänge:  800 mm
Druckstufe:  PN 10
incl. erforderlichen systemgebundenen
Befestigungsmaterial zur sachgemäßen Montage der
Heizflächen an Massivwänden,
komplett liefern u. montieren
Menge: 5,000 Stck

**30.60 Typ 22, BH 600 mm, BL 500 mm**
Leistung wie vor beschrieben, jedoch:

Typ:  22
Wärmeleistung
  bei 75/65/20 Gr C (Norm):  871 Watt
  bei 70/55/20 Gr C:  695 Watt
  bei 55/45/20 Gr C:  438 Watt
Abmessungen
  Bauhöhe:  600 mm
  Bautiefe:  100 mm
  Baulänge:  500 mm
Druckstufe:  PN 10
incl. erforderlichen systemgebundenen
Befestigungsmaterial zur sachgemäßen Montage der
Heizflächen an Massivwänden,
komplett liefern u. montieren
Menge: 40,000 ST

**30.70 Fühlerelement**
Thermostatisches Fühlerelement mit gasgefülltem
Wellrohrelement,
mit Schnappbefestigung, passend zu vor beschriebenen
Heizflächen,
Fabrikat: Danfoss oder gleichw.
angebotenes
Fabrikat...........................................
Typ:  RA 2940
gemäß DIN EN 215, EnEV 2009 geeignet, Regelbereich
kleiner/ gleich 1 K,
Frostschutzsicherung, mit Nullabsperrung,
Temperaturbereich: 5 bis 26 Grad.C
eingebauter Fühler, mit Schnappbefestigung,

Montage ohne Werkzeug, Nullabsperrung zusätzl. zum
Frostschutz, begrenz- und blockierbar,
komplett liefern u. montieren
Menge: 170,000 Stck

**30.80 Leistung wie vor beschrieben,**
Leistung wie vor im vollen Wortlaut beschrieben,
jedoch als fest einstellbares u. blockierbares
Behördenmodell
Menge: 3,000 Stck

**30.90 Danfoss Ventilgehäuse Typ RA-N**
*** Grundposition ZZ 001.0
Ventilgehäuse mit Voreinstellung
Fabrikat: Danfoss oder gleichw.
angebotenes
Fabrikat::....................................
Typ: R 1/2 UK
Gemäß DIN EN 215 CEN Zulassung mit Voreinstellung durch
Kulisse und optischer Einstellkontrolle,
Gehäuse aus Messing MS 58, O-Ring-Stopfbuchse ohne
Anlagenentleerung auswechselbar,
max. Betriebsdruck:  10 bar
max. Differenzdruck:  0,6 bar
max. Vorlauftemperatur:  120 Grd.C
Bauschutzkappe mit roter Stellschraube
Oberfläche:  vernickelt
Kvs-Wert:  0.90 m3/h
Einstellbereich:  kv 0.04 - 0.73
liefern u. montieren
Menge: 10,000 Stck

**30.100 Danfoss Ventilgehäuse Typ RA-N**
*** Wahlposition ZZ 001.1
Ventilgehäuse mit Voreinstellung
Fabrikat: Danfoss oder gleichw.
angebotenes
Fabrikat::....................................
Typ: R 1/2 Durchgang
Gemäß DIN EN 215 CEN Zulassung mit Voreinstellung durch
Kulisse und optischer Einstellkontrolle, Gehäuse aus
Messing MS 58, O-Ring-Stopfbuchse ohne
Anlagenentleerung auswechselbar,
max. Betriebsdruck:  10 bar
max. Differenzdruck:  0,6 bar
max. Vorlauftemperatur:  120 Grd.C
Bauschutzkappe mit roter Stellschraube
Oberfläche:  vernickelt
Kvs-Wert:  0.90 m3/h
Einstellbereich:  kv 0.04 - 0.73
liefern u. montieren
Menge: 10,000 Stck

**30.110 Danfoss Ventilgehäuse Typ RA-N**
*** Wahlposition ZZ 001.2
Ventilgehäuse mit Voreinstellung
Fabrikat: Danfoss oder gleichw.
angebotenes
Fabrikat::....................................
Typ: R 1/2 Eck
Gemäß DIN EN 215 CEN Zulassung mit Voreinstellung durch
Kulisse und optischer Einstellkontrolle, Gehäuse aus
Messing MS 58, O-Ring-Stopfbuchse ohne
Anlagenentleerung auswechselbar,
max. Betriebsdruck:  10 bar
max. Differenzdruck:  0,6 bar
max. Vorlauftemperatur:  120 Grd.C
Bauschutzkappe mit roter Stellschraube
Oberfläche:  vernickelt
Kvs-Wert:  0.90 m3/h
Einstellbereich:  kv 0.04 - 0.73
liefern u. montieren
Menge: 10,000 Stck

**30.120 Danfoss Rücklaufverschraubung**
*** Grundposition ZZ 002.0
Rücklaufverschraubung
Fabrikat: Danfoss oder gleichw.
angebotenes
Fabrikat::....................................
Typ: RLV
Heizkörperverschraubung aus MS 58 absperrbar,
regulierbar, mit Anschlußmöglichkeit für
Füll/Entleerungsarmatur
Baumaße nach DIN 3842 Reihe 1 Abdichtung von Kegel und
Verschlußkappe mit O-Ring
Nenndruck  PN 10
max. Temperatur:  120 Grd.C
Rücklaufverschraubung DN 15 Eck mit einem Innengewinde
Rp 1/2 und einem Nippel mit Außengewinde R 1/2,
vorbereitet für Gewinde- und Klemmverbindungen
Oberfläche:  unvernickelt
kvs-Wert:  2.5 m3/h
liefern u. montieren
Menge: 10,000 Stck

**30.130 Leistung wie vor beschrieben**
*** Wahlposition ZZ 002.1
Leistung wie vor beschrieben, jedoch 1/2" Durchgang
Menge: 10,000 Stck

**30.140 Universalverschraubung RLV-KD**
*** Grundposition ZZ 003.0
Ventilheizkörper-Verschraubung
Fabrikat: Danfoss oder gleichw.
angebotenes
Fabrikat:............................................
Typ: RLV-KD
Verschraubung für Ventilheizkörper inkl.
selbstdichtendem
Anschlußstück, matt vernickelt, absperrbar mit
Anschlußmöglichkeit für Entleerung und Füllarmatur,
regulierbar,
nur für Zweirohrbetrieb.
Betriebsdruck max.:  10 bar
Betriebstemp. max.:  120 Grd.C
Ausführung:  Durchgang
Heizkörper:  R 1/2
Anlage:  G 3/4
liefern u. montieren
Menge: 145,000 Stck

**30.150 Leistung wie vor beschrieben**
*** Wahlposition ZZ 003.1
Leistung wie vor beschrieben, jedoch 1/2" Eck
Menge: 145,000 Stck

**30.160 Handtuchradiator**
Handtuchradiator,
Fabrikat: Buderus oder gleichw.
angebotenes
Fabrikat:............................................
Typ: Comfort-Line
mit senkrechtem D-Rohr als Verteiler u. Sammler,
mit runden Verbindungsrohren,
Wärmelesitung nach DIN EN 442,
einbrennlackiert, verkehrsweis, RAL 9016,
Prüfdruck: 13 bar,
Breite:  750 mm
Höhe:  1.725 mm
mit Mittenanschluss unten, IG 1/2",
mit Luft- u. Blindstopfen,
incl. Befestigungsmaterial sowie Schrauben u. Dübel,
Befestigungsuntergrund: Massivwand
komplett liefern u. montieren
Menge: 22,000 Stck

**30.170 Anschluss-Satz, Dppel-Eckform**
*** Grundposition ZZ 004.0
Anschluss-Satz
für Zweirohranlagen, in Doppel-Eckform,
verchromte Azsführung,
passend für vorgenannte Badheizkörper
Hersteller/ Typ  : Jaga/ Deco-Art.-Nr. RH2.DC.1.38
besteghend aus:
-Rücklaufverschraubung Doppel-Eckform mit
Klemmringverschraubung, verchromt
-Thermostatventil mit Anschluss Doppeleckform Deco, mit
Klemmringverschraubung, verchromt

komplett liefern und montieren
Menge: 22,000 Satz

**30.180 Anschluss-Satz Durchgangsform**
*** Wahlposition ZZ 004.1
Anschluss-Satz
für Zweirohranlagen, in Durchgangsform,
verchromte Ausführung,
passend für vorgenannte Badheizkörper
Hersteller/ Typ  : Jaga/ Deco-Art.-Nr. RF2.DC.1.38
besteghend aus:
-Rücklaufverschraubung Durchgangsform mit
Klemmringverschraubung, verchromt
-Thermostatventil mit Anschluss Durchgangsform Deco,
mit Klemmringverschraubung, verchromt

komplett liefern und montieren
Menge: 22,000 Satz

**30.190 Neumontage / Umsetzen vorhandener Raumheizflächen**
Vorhandene Raumheizflächen erneut innerhalb des
Gebäudes montieren,
jedoch raumübergreifend (stets innerhalb der gleichen
WE),
unter Verwendung der vorhandenen Befestigungskonsolen,
einschließlich notwendigen Klein- u. Hilfsmaterial,
einschließlich aller notwendigen Transporte auf der
Baustelle,
Kennzeichnung u. Zwischenlagerung
Menge: 5,000 Stck

**30.200 Automatikentlüfter**
Automatischer HK-Luftstopfen,
als Entlüftungsventil,
1/2",
komplett liefern u. montieren
Menge: 170,000 Stck

### Bereich 40 Sockelleistensysteme

**40.10 Kombi-Sockelleiste**
Sockelleistenkanal,
als kombinierter Elektro-Heizungskanal,
Fabrikat:  HZ oder gleichw.
angebotenes
Fabrikat:..............................................
...
Typ: SLL 2000
komv´biniert für Heizungs- u. Elektroleitungen,
mit Zertifizierung DIN ISO 9001, mit VDE Prüfprotokoll,
bestehend aus schwerentflammbaren Kunststoff,
selbstlöschend nach Klassifizierung B1, farbecht,
incl. erforderlicher Schrauben u. Dübel zu herstellerempfohlenen Befestigung alle 25 cm, Lieferlänge: 2,0 m
aus Kunststoff, Farbe: reinweiß
incl. aller erforderlichen Formstücke,
Verbindungselemente, Befestigungsmaterial,
Rohrbefestigungschellen (Anzahl nach
Herstellerempfehlung), HK-Anschlusstanks,
komplett liefern u. montieren
Menge: 835,000 m
Zuordnung: 422

**40.20 Steckdosentank**
Steckdosentank,
passend zu vor beschriebener Sockelleiste
liefern u. montieren,
Fabrikat: HZ oder gleichw.
angebotenes
Fabrikat:..........................................
Typ. SLL 2000
geeignet für eine nebeneinander liegende Doppelsteckdose, incl. erforderlicher Doseneinsätze, bestehend aus
Kunststoff, Farbe: reinweiß
incl. umlaufender Abdicjhtung mittels weißer Acrylfuge
Menge: 400,000 Stck
Zuordnung: 422

### Bereich 50 Geschossrohrleitungen u. Zubehör

*Hinweis*
Entgegen der VOB/ C werden bei den nachfolgend
beschriebenen Kupferrohren/ alternativen Stahlrohren
zur Heizungsversorgung innerhalb der Wohnungen die
erforderlichen Form- u. Verbindungsmaterialien nicht
gesondert ausgeschrieben.
Diese Bauelemente sind durch den Bietenden in die
Meterpreise der Rohrleitungen einzukalkulieren.

Dabei ist zu beachten, dass weiterhin alle Durchbrüche
für Rohrleitungen einer Dimension kleiner/ gleich DN 25
(also
28 x 1,5 mm) einzukalkulieren sind. Hierbei sei darauf
verwiesen, dass Durchbrüche nur durch Kernbohrungen/
Bohrungen hergestellt werden können.
Das Stemmen von Durchbrüchen ist untersagt!
Im Rahmen dieser Festlegung ist zu beachten, dass stets
das durchzuführende Medienrohr zur Bewertung maßgeben
ist. Eventuelle Durchbruchvergrößerungen auf Grund von
durchzuführender Isolierung ist zu beachten, spielt
jedoch bei der Bewertung keine Rolle.
Ebenso einzukalkulieren ist das sachgemäße Schließen.
Hierbei ist eine weiterverarbeitungsfähige Oberfläche
herzustellen.

Durch den Bietenden ist zu beachten, dass innerhalb der
WE das gesamte Leistungsnetz innerhalb von
Sockelleisten bzw. bauseitigen Verkofferungen verlegt
wird.  Dabei sind die Stützweiten/ Halterungen nach
Herstellerangaben einzuhalten.

Als Formstücke werden nur zu dem Rohrsystem passende
Fittings alkzeptiert, wobei dies über DIN-/
DVGW-Zulassung verfügen müssen.
Der Bietende hat zu beachten u. zu kalkulieren, dass
sowohl Bestandsheizflächen (Kompaktheizflächen) als
auch neu zu liefernde Heizflächen (Ventilheizkörper)
anzuschließen sind.
Dabei wird ausschließlich ein Sortiment aus Formstücken
des ausgeschriebenen Herstellers verwandt.

**50.10 Rohrleitungen aus Stahl unlegiert**
*** Grundposition ZZ 005.0
Rohrleitung aus unlegiertem Stahlrohr,
Werkstoff 1.0308 (E 235)
Fabrikat: Viega oder gleichw.
angebotenes
Fabrikat:...........................................
Typ: Presstabo
als Heizungsrohrleitung,
verbinden mit systemreinen Pressfittings mit
Zertifizierung,
Fitting aus unlegiertem Stahl, Dichteleement aus EPDM,
unlösbar, einschl. Form- und Verbindungsstücke,
einschl. Rohrbefestigungen körperschallgedämmt DIN 4109
an verz. Tragkonstruktionen, Überschiebrohre für Wand-
und Deckendurchführungen mit schalldämmender
Ausstopfung und Abdeckrosette,
Verlegung in genutzten Gebäuden, innerhalb von
bewohnten Wohnräumen, Montagehöhe über
Gelände/Fußboden
bis 3,5 m, Außendurchmesser x Wanddicke: 28 mm x 1,5
mm,
komplett liefern u. montieren
Menge: 180,000 m

**50.20 Mehrschichtverbundrohr**
*** Wahlposition ZZ 005.1
Leistung wie vor im vollen Wortlaut beschrieben, jedoch

als Mehrschichtverbundrohr
Typ: SANIPEX MT
Dimension: 26 x 3,0 mm
Menge: 110,000

**50.30 Rohrleitungen aus Stahl unlegiert**
*** Grundposition ZZ 006.0
Rohrleitung aus unlegiertem Stahlrohr,
Werkstoff 1.0308 (E 235)
Fabrikat: Viega oder gleichw.
angebotenes
Fabrikat:...........................................
Typ: Presstabo
als Heizungsrohrleitung,
verbinden mit systemreinen Pressfittings mit
Zertifizierung,
Fitting aus unlegiertem Stahl, Dichteleement aus EPDM,
unlösbar,
einschl. Form- und Verbindungsstücke, einschl.
Rohrbefestigungen körperschallgedämmt DIN 4109 an verz.
Tragkonstruktionen, Überschiebrohre für Wand- und
Deckendurchführungen mit schalldämmender Ausstopfung
und Abdeckrosette,
Verlegung in genutzten Gebäuden, innerhalb von
bewohnten Wohnräumen, Montagehöhe über
Gelände/Fußboden
bis 3,5 m, Außendurchmesser x Wanddicke: 22 mm x 1,0
mm,
komplett liefern u. montieren
Menge: 660,000 m

**50.40 Mehrschichtverbundrohr**
*** Wahlposition ZZ 006.1
Leistung wie vor im vollen Wortlaut beschrieben, jedoch

als Mehrschichtverbundrohr
Typ: SANIPEX MT
Dimension: 20 x 2,5 mm
Menge: 660,000

**50.50 Rohrleitungen aus Stahl unlegiert**
*** Grundposition ZZ 007.0
Rohrleitung aus unlegiertem Stahlrohr,
Werkstoff 1.0308 (E 235)
Fabrikat: Viega oder gleichw.
angebotenes
Fabrikat:...........................................
Typ: Presstabo
als Heizungsrohrleitung,
verbinden mit systemreinen Pressfittings mit
Zertifizierung,
Fitting aus unlegiertem Stahl, Dichteleement aus EPDM,
unlösbar, einschl. Form- und Verbindungsstücke,
einschl. Rohrbefestigungen körperschallgedämmt DIN 4109
an verz. Tragkonstruktionen, Überschiebrohre für Wand-
und Deckendurchführungen mit schalldämmender
Ausstopfung und Abdeckrosette,
Verlegung in genutzten Gebäuden, innerhalb von
bewohnten Wohnräumen, Montagehöhe über
Gelände/Fußboden
bis 3,5 m, Außendurchmesser x Wanddicke: 18 mm x 1,0
mm,
komplett liefern u. montieren
Menge: 260,000 m

**50.60 Mehrschichtverbundrohr**
*** Wahlposition ZZ 007.1
Leistung wie vor im vollen Wortlaut beschrieben, jedoch

als Mehrschichtverbundrohr
Typ: SANIPEX MT
Dimension: 16 x 2,25 mm
Menge: 260,000

**50.70 Rohrleitungen aus Stahl unlegiert**
*** Grundposition ZZ 008.0
Rohrleitung aus unlegiertem Stahlrohr,
Werkstoff 1.0308 (E 235)
Fabrikat: Viega oder gleichw.
angebotenes
Fabrikat:...........................................
Typ: Presstabo
als Heizungsrohrleitung,
verbinden mit systemreinen Pressfittings mit
Zertifizierung,
Fitting aus unlegiertem Stahl, Dichteleement aus EPDM,
unlösbar, einschl. Form- und Verbindungsstücke,
einschl. Rohrbefestigungen körperschallgedämmt DIN 4109
an verz. Tragkonstruktionen, Überschiebrohre für Wand-
und Deckendurchführungen mit schalldämmender
Ausstopfung und Abdeckrosette,
Verlegung in genutzten Gebäuden, innerhalb von
bewohnten Wohnräumen, Montagehöhe über
Gelände/Fußboden
bis 3,5 m, Außendurchmesser x Wanddicke: 15 mm x 1,0
mm,
komplett liefern u. montieren
Menge: 785,000 m

**50.80 Mehrschichtverbundrohr**
*** Wahlposition ZZ 008.1
Leistung wie vor im vollen Wortlaut beschrieben, jedoch

als Mehrschichtverbundrohr
Typ: SANIPEX MT
Dimension: 12 x 1,8 mm
Menge: 785,000

*Hinweis*
Nachfolgend aufgeführte Schläuche werden ausschließlich
im Bereich der Wanddurchbrüche, der Leistungsführung im
Bad (Verkofferung) u. hinter der Verteilungsverkleidung
der Schachtanbindungen angewandt.

**50.90 Wärmedämmung an Rohrleitungen**
Wärmedämmung an Rohrleitungen
max. Mediumtemperatur '80 Grad C,
hinter Verkleidungen (Strangprofile),
Höhe der Rohrleitung '2,5' m über Standfläche,
Lage der Rohrleitung senkrecht, Dämmstoff aus
Weichschaum-Dämmschläuchen,  hergestellt aus
Polyethylen, Wärmeleitfähigkeit '0,033 ' W/(mK),
Nennwert VDI 2055, bei einer Mitteltemperatur von '10'
Grad C, Baustoffklasse B1 schwerentflammbar nach DIN
4102,  unkaschiert,
Dämmstoffdicke: 3 mm
an Rohrleitung aus Kupfer oder Stahl,
Rohraußendurchmesser '22 ' mm,
liefern u. montieren
Menge: 30,000 m
Zuordnung: 422

**50.100 Wärmedämmung an Rohrleitungen**
Wärmedämmung an Rohrleitungen
max. Mediumtemperatur '80 Grad C,
hinter Verkleidungen (Strangprofile),
Höhe der Rohrleitung '2,5' m über Standfläche,
Lage der Rohrleitung senkrecht, Dämmstoff aus
Weichschaum-Dämmschläuchen,  hergestellt aus
Polyethylen,
Wärmeleitfähigkeit '0,033 ' W/(mK), Nennwert VDI 2055,
bei einer
Mitteltemperatur von '10' Grad C,
Baustoffklasse B1 schwerentflammbar nach DIN 4102,
unkaschiert,
Dämmstoffdicke: 3 mm
an Rohrleitung aus Kupfer oder Stahl,
Rohraußendurchmesser '18 ' mm,
liefern u. montieren
Menge: 40,000 m
Zuordnung: 422

**50.110 Wärmedämmung an Rohrleitungen**
Wärmedämmung an Rohrleitungen
max. Mediumtemperatur '80 Grad C,
hinter Verkleidungen (Strangprofile),
Höhe der Rohrleitung '2,5' m über Standfläche,
Lage der Rohrleitung senkrecht, Dämmstoff aus
Weichschaum-Dämmschläuchen,  hergestellt aus
Polyethylen,
Wärmeleitfähigkeit '0,033 ' W/(mK), Nennwert VDI 2055,
bei einer
Mitteltemperatur von '10' Grad C,
Baustoffklasse B1 schwerentflammbar nach DIN 4102,
unkaschiert,
Dämmstoffdicke: 3 mm
an Rohrleitung aus Kupfer oder Stahl,
Rohraußendurchmesser '15 ' mm,
liefern u. montieren
Menge: 40,000 m
Zuordnung: 422

### Bereich 60 Umbau Verteilungssysteme/ Steigeleitungen

**60.10 Kugelhahn, Durchgangsform,**
Kugelhahn,
Durchgangsform, schwere Ausfertigung,
Fabrikat: Pettinarolli oder gleichw.
angebotenes
Fabrikat:...................................
Typ: 53 E
mit DIN- u. DVGW-Zulassung,
PN 16,
max. Betriebstemperatur '120°C,
Gehäuse aus Messing, Material Kugel 'Edelstahl ',
Abdichtung EPDM,
mit verlängerter Spindel, Betätigung mit Handhebel,
mit Muffen-/Gewindeanschluß,
DN 40,
liefern u. montieren
Menge: 16,000 St
Zuordnung: 422

**60.20 KFE-KUGELHAHN 1/2"**
KFE - Kugelhahn
angebotenes Fabrikat:..................................

mit Kappe,
Schlauchtülle und Hebel
aus Messing,
Oberfläche vernickelt,
1/2" AG,
liefern u. montieren
Menge: 46,000 Stck
Zuordnung: 422

**60.30 ENTLÜFTUNGSAUT.3/8"**
Entlüftungsautomat
Fabrikat: Flamco oder gleichw.
angebotenes
Fabrikat:...................................
schwere Ausführung
mit Absperrventil, PN 10, max. Temperatur: 110°C
Anschluss 1/2", mit senkrechtem Abgang
aus Messing,
liefern u. montieren
Menge: 85,000 Stck
Zuordnung: 422

*Hinweis*
Entgegen der VOB/ C werden bei den nachfolgend
beschriebenen C-Stahlrohre für die neu zu montierenden
Stränge die erforderlichen Form- u.
Verbindungsmaterialien nicht gesondert ausgeschrieben.
Diese Bauelemente sind durch den Bietenden in die
Meterpreise der Rohrleitungen einzukalkulieren.

Als Formstücke werden nur zu dem Rohrsystem passende
Fittings alkzeptiert, wobei dies über DIN-/
DVGW-Zulassung verfügen müssen.

**60.40 Rohrleitungen aus Stahl unlegiert**
Rohrleitung aus unlegiertem Stahlrohr,
Werkstoff 1.0308 (E 235)
Fabrikat: Viega oder gleichw.
angebotenes
Fabrikat:...........................................
Typ: Prestabo
als Heizungsrohrleitung,
verbinden mit systemreinen Pressfittings mit
Zertifizierung,
Fitting aus unlegiertem Stahl,
Dichteleement aus EPDM,
unlösbar,
einschl. Form- und Verbindungsstücke,
einschl. Rohrbefestigungen körperschallgedämmt DIN 4109
an verz. Tragkonstruktionen,
Überschiebrohre für Wand- und Deckendurchführungen mit
schalldämmender Ausstopfung und Abdeckrosette,
Verlegung in genutzten Gebäuden, innerhalb von
Badschächten
bzw. Kellergeschossen/ Dachtrempel,
Montagehöhe über Gelände/Fußboden bis 3,5 m,
Außendurchmesser x Wanddicke: 42 mm x 1,5 mm,
komplett liefern u. montieren
Menge: 255,000 m

**60.50 Rohrleitungen aus Stahl unlegiert**
Rohrleitung aus unlegiertem Stahlrohr,
Werkstoff 1.0308 (E 235)
Fabrikat: Viega oder gleichw.
angebotenes
Fabrikat:...........................................
Typ: Prestabo
als Heizungsrohrleitung,
verbinden mit systemreinen Pressfittings mit
Zertifizierung,
Fitting aus unlegiertem Stahl,
Dichteleement aus EPDM,
unlösbar,
einschl. Form- und Verbindungsstücke,
einschl. Rohrbefestigungen körperschallgedämmt DIN 4109
an verz. Tragkonstruktionen,
Überschiebrohre für Wand- und Deckendurchführungen mit
schalldämmender Ausstopfung und Abdeckrosette,
Verlegung in genutzten Gebäuden, innerhalb von
Badschächten
bzw. Kellergeschossen/ Dachtrempel,
Montagehöhe über Gelände/Fußboden bis 3,5 m,
Außendurchmesser x Wanddicke: 35 mm x 1,5 mm,
komplett liefern u. montieren
Menge: 80,000 m

**60.60 Rohrleitungen aus Stahl unlegiert**
Rohrleitung aus unlegiertem Stahlrohr,
Werkstoff 1.0308 (E 235)
Fabrikat: Viega oder gleichw.
angebotenes
Fabrikat:...........................................
Typ: Prestabo
als Heizungsrohrleitung,
verbinden mit systemreinen Pressfittings mit
Zertifizierung,
Fitting aus unlegiertem Stahl,
Dichteleement aus EPDM,
unlösbar,
einschl. Form- und Verbindungsstücke,
einschl. Rohrbefestigungen körperschallgedämmt DIN 4109
an verz. Tragkonstruktionen,
Überschiebrohre für Wand- und Deckendurchführungen mit
schalldämmender Ausstopfung und Abdeckrosette,
Verlegung in genutzten Gebäuden, innerhalb von
Badschächten
bzw. Kellergeschossen/ Dachtrempel,
Montagehöhe über Gelände/Fußboden bis 3,5 m,
Außendurchmesser x Wanddicke: 28 mm x 1,5 mm,
komplett liefern u. montieren
Menge: 80,000 m

**60.70 Rohrleitungen aus Stahl unlegiert**
Rohrleitung aus unlegiertem Stahlrohr,
Werkstoff 1.0308 (E 235)
Fabrikat: Viega oder gleichw.
angebotenes
Fabrikat:...........................................
Typ: Prestabo
als Heizungsrohrleitung,
verbinden mit systemreinen Pressfittings mit
Zertifizierung,
Fitting aus unlegiertem Stahl,
Dichteleement aus EPDM,
unlösbar,
einschl. Form- und Verbindungsstücke,
einschl. Rohrbefestigungen körperschallgedämmt DIN 4109
an verz. Tragkonstruktionen,
Überschiebrohre für Wand- und Deckendurchführungen mit
schalldämmender Ausstopfung und Abdeckrosette,
Verlegung in genutzten Gebäuden, innerhalb von
Badschächten
bzw. Kellergeschossen/ Dachtrempel,
Montagehöhe über Gelände/Fußboden bis 3,5 m,
Außendurchmesser x Wanddicke: 22 mm x 1,5 mm,
komplett liefern u. montieren
Menge: 150,000 m

*Hinweis*
Nachfolgend ausgeschrieben Isolierung wird innerhalb
der
Versorgungsschächte der Küchen an den
Heizungsrohrleitungen
montiert.

**60.80 Wärmedämmung Miwo o. Ummmantelung**
Wärmedämmung an Rohrleitungen
und wärmetechnischen Anlagen
DIN 4140 Teil 2,
aus Mineralfasermatten mit Aluminiumfolie kaschiert,
angebotenes
Fabrikat:..............................................
.
Wärmeleitfähigkeit bei einer Mitteltemperatur von 10
Grad Celsius 0,035
Baustoffklasse A nach DIN 4102 Teil 1, ohne
Ummantelung,
alle Längs- und Rundstöße der Rohrisolierung mit Band
abkleben,
Rohrleitungsmaterial: Kupfer oder Stahl,
Medientemperatur 80 Grad Celsius,
Höhe der Rohrleitung bis 2,5  Meter über FB
Montageort : innerhalb der Versorgungsschächte des
Gebäudes,
Rohraußendurchmesser: 42
Dämmstoffdicke 100 % nach EnEV 2009
Wärmeleitfähigkeit 0,035 'W/mK,
komplett liefern u. montieren
Menge: 250,000 m
Zuordnung: 422

**60.90 Leistung wie vor beschrieben**
Leistung wie vor im vollen Wortlaut beschrieben, jedoch
Rohraußendurchmesser 35 mm
Menge: 80,000 m
Zuordnung: 422

**60.100 Leistung wie vor beschrieben**
Leistung wie vor im vollen Wortlaut beschrieben, jedoch
Rohraußendurchmesser 28 mm
Menge: 80,000 m
Zuordnung: 422

**60.110 Leistung wie vor beschrieben**
Leistung wie vor im vollen Wortlaut beschrieben, jedoch
Rohraußendurchmesser  22 mm
Menge: 130,000 m
Zuordnung: 422

**60.120 Brandschutzisolierung**
Brandschutzisolierung,
mit Systemzulassung für den Einsatz in Verbindung mit
vor beschriebenen C-Stahlrohr,
Fabrikat: Rockwool oder gleichw.
angebotenes Fabrikat:
...................................
Typ: Conlit
als brandfeste Rohrisolierung, geeignet zum Einbau in
Massivdecken, F 90,
für C-Stahlrohr 42 mm
incl. erforderlicher systemgebundener
Anschlussisolierung
KS 800,
Länge nach Herstellervorschrift, mit Bauartzulassung,
liefern u. montieren
Menge: 48,000 Stck

**60.130 Leistung wie vor beschrieben,**
Leistung wie vor im vollen Wortlaut beschrieben,
jedoch geeignet für C-Stahlrohr da = 35 mm
Menge: 44,000 Stck

**60.140 Leistung wie vor beschrieben,**
Leistung wie vor im vollen Wortlaut beschrieben,
jedoch geeignet für C-Stahlrohr da = 28 mm
Menge: 24,000 Stck

**60.150 Leistung wie vor beschrieben,**
Leistung wie vor im vollen Wortlaut beschrieben,
jedoch geeignet für C-Stahlrohr da = 22 mm
Menge: 24,000 Stck

*Hinweis*
Entgegen der VOB/ C werden bei den nachfolgend
beschriebenen Stahlrohren für die neu zu montierenden
Verteilungssysteme die erforderlichen Form- u.
Verbindungsmaterialien nicht gesondert ausgeschrieben.
Diese Bauelemente sind durch den Bietenden in die
Meterpreise der Rohrleitungen einzukalkulieren.

**60.160 Heizungsrohrleitung aus nahtlosen Stahlrohren**
Heizungsrohrleitung aus nahtlosen Stahlrohren
normalwandig DIN 2448, mit Werkszeugnis 2.2 DIN EN
10204,
Verbindung durch Schweißen,
Ausführung durch geprüfte Schweißer,
einschl. Schweiß- bzw. Löt- und Dichtungsmaterial,
incl. aller Form- und Verbindungsstücke,
Überschiebrohre für Wand- und Deckendurchführungen mit
schalldämmender Ausstopfung und Abdeckrosette,
einschl. Rohrbefestigungen körperschallgedämmt DIN
4109,
einschließlicht verz. schallentkoppelten
Tragkonstruktionen,
Verlegung in genutzten Mieterkellern des KG,
Montagehöhe über Gelände/Fußboden bis 2,5 m,
Außendurchmesser x Wanddicke: 101,6 mm x 4 mm.
komplett liefern u. montieren
Menge: 60,000 m
Zuordnung: 422

**60.161 Leistung wie vor beschrieben**
Leistung wie vor im vollen Wortlaut beschrieben,
jedoch in den Abmessungen 76 mm x 2,9 mm.
komplett liefern u. montieren
Menge: 80,000 m
Zuordnung: 422

**60.162 Leistung wie vor beschrieben**
Leistung wie vor im vollen Wortlaut beschrieben,
jedoch 57 x 2,9 mm
Menge: 41,000 m

**60.163 Leistung wie vor beschrieben**
Leistung wie vor im vollen Wortlaut beschrieben,
jedoch 44,5 x 2,6 mm
Menge: 98,000 m

**60.164 Wärmedämmung an Rohrleitungen**
Wärmedämmung an Rohrleitungen
max. Mediumtemperatur '90 Grad C,
Umgebungstemperatur '35 ' Grad C, in Zentralen,
Fabrikat: Isover oder gleichw.
angebotenes
Fabrikat:.......................................
Typ: IS-H/A 100
Höhe der Rohrleitung bis 4,5 m über Standfläche,
Dämmstoff aus Mineralfaser-Lamellenmatten,
Wärmeleitfähigkeit 0,035,
Baustoffklasse A1 nichtbrennbar nach DIN
4102,
kaschiert mit Aluminiumfolie mit Gitternetzverstärkung,
Dämmstoffdicke 100 % nach EnVO 2009,
an Rohrleitung aus Stahl, schwarz,
Rohraußendurchmesser 101,6 mm,
Ummantelung einzeln gedämmter
Rohrleitungen aus harter Kunststoffolie, Baustoffklasse
B1 gemäß DIN 4102, Teil1,  Dicke 0,35 mm
durch Stecknieten befestigen,
Längst- u. Rundnähte vollflächig mittels
systemgebundenen Klebeband versiegeln,
komplett liefern u. herstellen
Menge: 60,000 m
Zuordnung: 422

**60.165 Leistung wie vor beschrieben**
Leistung wie vor im vollen Wortlaut beschrieben,
jedoch für Rohr 76 x 2,9 mm
Menge: 80,000 m

**60.166 Leistung wie vor beschrieben**
Leistung wie vor im vollen Wortlaut beschrieben,
jedoch für Rohr 57 x 2,9 mm
Menge: 40,000 m

**60.167 Leistung wie vor beschrieben**
Leistung wie vor im vollen Wortlaut beschrieben,
jedoch für Rohr 44,5 x 2,6 mm
Menge: 90,000 m

**60.168 Zuschlag für Formstücke**
*** Zuschlagsposition
Zuschlag für Isolierung von Formstücken sowie
Isolierungsausschnitten

**60.169 Strangregulierv. Kombi-3-Plus**
Strangregulierventil
Fabrikat: Honeywell oder gleichw.
angebotenes
Fabrikat:.........................................
Typ: Kombi-3-Plus
blau, für den Rücklauf, Gehäuse aus Rotguss. Generelle
Entleerung mittels Adapter über das Oberteil,
nachträgliche Differenzdruckregelung durch auf das
Oberteil montierten
Membranregler möglich, keine Anbauteile am
Ventilgehäuse. Sichtbare Voreinstellungsanzeige bei
verdecktem
Voreinstellungsring, hohe Genauigkeit durch
Einzeljustierung. Wartungsfreie Spindelabdichtung durch
Doppel-O-Ring,
PTFE-Sitzabdichtung. DN 10 - 20 Universalanschluss mit
Muffengewinde nach DIN 2999 (ISO 7) für Gewinderohr
bzw. für Cu- und Präzisions-Stahlrohr 10 - 22 mm unter
Verwendung von Klemmring und Druckschraube. DN 25 - 80
Anschluss mit Muffengewinde nach DIN 2999 (ISO 7) für
Gewinderohr. Für pH-Wert von 8 - 9,5.
Betriebsdruck:  16 bar
Medium:  für Heißwasser bis
  130 Grad  C
  oder Glykol-Wassergemisch  bis 2 Grad
C
Ausführung Y:  mit Muffengewinde
Kvs-Wert:  2,7 m3/h
Nennweite:  DN 15
liefern u. montieren
Menge: 40,000 Stck

**60.170 Strangabsperrv. Kombi-3-Plus**
Strangabsperrventil
Fabrikat: Honeywell oder gleichw.
angebotenes
Fabrikat:.........................................
Typ: Kombi-3-Plus
rot, für den Vorlauf, Gehäuse aus Rotguss. Generelle
Entleerung und Differenzdruckmessung mittels Adapter
über das Oberteil, keine Anbauteile am Ventilgehäuse.
Wartungsfreie Spindelabdichtung durch Doppel-O-Ring,
PTFE-Sitzabdichtung. DN 10 - 20 Universalanschluss mit
Muffengewinde nach DIN 2999 (ISO 7) für Gewinderohr
bzw. für Cu- und Präzisions Stahlrohr 10 - 22 mm unter
Verwendung von Klemmring und Druckschraube. DN 25 - 80
Anschluss mit Muffengewinde nach DIN 2999 (ISO 7) für
Gewinderohr. Für pH-Wert von 8 - 9,5.
Betriebsdruck:  16 bar
Medium:  für Heißwasser bis
  130 Grad  C
  oder Glykol-Wassergemisch  bis 2 Grad
C
Ausführung Y:  mit Muffengewinde
Kvs-Wert:  2,5 m3/h
Nennweite:  DN 15
liefern u. montieren
Menge: 40,000 Stck

**60.171 Membranregler V5012C für den Rücklauf 0,1 - 0,3 bar**
Membranregler
Fabrikat: Honeywell oder gleichw.
angebotenes
Fabrikat:.........................................
Typ: V5012C
Differenzdruckregelung durch einfaches Montieren des
Membranreglers auf die Standardarmatur Kombi-3-Plus für
den
Rücklauf ohne Entleeren der Anlage. Membranregler für
den Rücklauf, 10 bar, für Heißwasser bis 130  Grad C
oder Glycol-Wassergemisch bis + 2  Grad C, Sollwert
0,05 - 0,1 bar mit V5012C0103 über Gegenfeder
(Zubehör). Max. Differenzdruck 2 bar, automatische
Entlüftung. Mit Klemmringen und Druckschrauben für
Cu-Rohr 4x1 mm incl. der Impulsleitung mit einer Länge
von 800mm. Der Membranregler ist bei vollem Betrieb der
Anlage und abgesperrter Impulsleitung abnehmbar.

Ausführung:  0,1 - 0,3 bar
liefern u. montieren
Menge: 40,000 Stck

**60.172 Sollwertsteller VA2503 für Membranregler 0,1 - 0,3 bar**
Sollwertsteller
Fabrikat: Honeywell oder gleichw.
angebotenes
Fabrikat:.........................................
Typ: VA2503
für Einstellung und von aussen. Sichtbare Kontrolle des
Sollwertes ohne Demontage des Membranreglers.
Ausführung:  0,1 - 0,3 bar
liefern u. montieren
Menge: 40,000 Stck

### Bereich 70 Hausanschlussstation mit Zubehör

**70.10 Fernwärmekompaktstation montieren**
Bauseitige FERNWÄRMESTATION "WASSER/WASSER"
montieren, incl. Transport innerhalb des Stadtgebietes
von Eisenach,
Stationsfabrikat: Ewers
Stazion bestehend aus einem Heizungsmodul in indirektem
Anschluss sowie einem Warmwassermodul als indirektes
Ladesystem,
als Kompaktststion fertig vormontiert auf einem
Stahlrahmen,
Stationsleistung 140 KW
ohne Warmwasserbereiter,
incl. erforderlichen Klein- u. Hilfsmaterail sowie
Dichtstoffe
Menge: 1,000 Stck

**70.20 Membrandruckausdehnungsgefäß**
Membrandruckausdehnungsgefäß für geschlossene
Heizungs-und Kühlwasseranlagen,
Fabrikat: Reflex oder gleichw.
angebotenes
Fabrikat:..........................................
Typ: reflex N',
gebaut nach DIN 4807, Zulassung gemäß
EU-Druckgeräterichtline 97/23/EG.
-Fußkonstruktion zur Befestigung ab N 35
-außen beschichtet
-Membrane nicht tauschbar

Typ  :  N 600
Nennvolumen  :  600 Liter
Nutzvolumen max:  :  450 Liter
zul. Vorlauft. Vers.-Anlage:  120 °C
zul. Betriebst. Membrane  :  70 °C
zul. Betriebsüberdruck  :  6 bar
Gasvordruck werksseitig  :  1,5 bar
Durchmesser  :  740 mm
Höhe  :  1531 mm
Leergewicht  :  66 kg
Systemanschluss  :  R 1"
Farbe  :  rot

liefern u. montieren
Menge: 1,000 Stck

**70.30 Schnellkupplung**
Schnellkupplung',
für Membrandruckausdehnungsgefäße in geschlossenen
Heizungs- und Kühlwasseranlagen,
Fabrikat: Reflex oder gleichw.
angebotenes
Fabrikat:..........................................
Typ:SU R 1 x 1
mit einer gegen unbeabsichtigtes schließen gesicherten
Absperrung und einer Entleerung, gemäß DIN EN 12828,
TÜV-geprüft,
Anschluss  :  Rp 1 x Rp 1
zul. Betriebsdruck  :  PN 10
zul. Betriebstemperatur:  120 °C
liefern u. montieren
Menge: 1,000 Stck

**70.40 Stahlrohrl.DIN 2440 DN25**
Heizungsrohrleitung aus mittelschweren Gewinderohren
DIN 2440, nahtlos, schwarz,
Verbindung durch Schweißen, Ausführung durch geprüfte
Schweißer,
einschl. Schweiß- bzw. Löt- und Dichtungsmaterial,
incl. aller Form- und Verbindungsstücke,
Überschiebrohre für Wand- und Deckendurchführungen mit
Abdeckrosette, einschließlich Rohrbefestigungen,
Verlegung in Gebäuden,
Montagehöhe über Gelände/Fußboden bis 3,5 m,
Nenndurchmesser: DN 25,
komplett liefern u. montieren
Menge: 16,000 m
Zuordnung: 422

**70.50 Montage bauseitig gestellter Wärmemengenzähler**
Bauseitig durch die Fernwärme-Stadtwerke gestellten
Wärmemengenzähler montieren,
incl. erforderliche Abholung beim Versorger,
DN 25,
PN 16,
incl. allem Klein-, Hilfs- u. Dichtmaterial
Menge: 2,000 Stck

### Bereich 80 Sonstige Leistungen

**80.10 Anlage Entleeren**
Vorhandene Gebäudeheizungsanlage entleeren,
komplette Raumheizungsanlage entleeren,
Beseitigung des Wassers,
Aufrechterhaltung des WW-Betriebes über die gesamte
Bauzeit,
incl. eventueller Abstimmungen u. Rücksprachen mit
dem örtlichen Versorger
Menge: 1,000 psch
Zuordnung: 499

**80.20 Durchbrüche öffnen**
Durchbrüche der Strangleitungen innerhalb der WE
öffnen,
Regeldurchbrüche freistemmen,
Abmessungen: max. 200 x 200 mm
teileweise Behinderung durch Mietereigentum,
incl. aller Nebenarbeiten, insbesondere Abdecken der
Möbel u. Entsorgung des Abbruchmaterials,
komplett herstellen
Menge: 198,000 Stck
Zuordnung: 499

**80.30 Druckprobe Geschosse**
Druckprobe der Heizungsanlage wohnungsweise,
je nach Fertigstellungsgrad einzelner Wohneinheiten,
Abdrücken mit dem  1,5-fachem Betriebsdruck,
Abdrücken mittels Druckluft,
incl. protokollarischem Nachweis aller Handlungen,
gegebenenfalls ist nach Aufforderung der Bauleitung ein
Druckschreiber anzuschließen.
Menge: 30,000 Stck
Zuordnung: 499

**80.40 Druckprobe der Gesamtanlage innerhalb de**
Druckprobe der Gesamtanlage,
nach Fertigstellung abdrücken der gesamten Verteilung,
aller Stränge sowie der angeschlossenen Wohnungen,
Abdrückdauer mind. 12 h,
Abdrücken mit dem 1,5-fachem Betriebsdruck,
incl. protokollarischem Nachweis aller Handlungen,
incl. Übergabe eines Druckschreiberprotokolls
Menge: 1,000 psch
Zuordnung: 499

**80.50 Spülen der Anlage**
Spülen der Anlage mittels
Wasser aus dem städtischen Versorgungsnetz,
komplette Anlage Entlüften u. für den Probebetrieb
gemäß
ausgeschriebenen Betriebsdruck mittels Wasser befüllen
Menge: 1,000 psch
Zuordnung: 499

**80.60 Abnahme-/Bestandsunterlagen**
Abnahme-/Bestandsunterlagen,
mit der Anmeldung zur Abnahme hat der AN
Bestandsunterlagen in 2-facher Ausführung zu übergeben,
die Unterlagen sind in beschriftete Ordner einzuheften
und entsprechend Sachgebieten mit Trennblättern zu
gliedern,
die Bestandunterlagen sind wie folgt aufzubauen:

A)Inhaltsübersicht
B)Ausführliche Anlagebeschreibung
  mit Betriebsdaten und Funktionsbeschreibungen
C)Kopien behördlicher Prüfbescheinigungen, TÜV-Abnahmen u.ä.
D)Protokolle über Einregulierungsarbeiten, Messungen und Einstellwerte
E)Wartungs- u. Bedienungsanleitungen
F)Ersatzteilliste mit Anschrift und
  Tel.-Nr. der nächstgelegenen
  Kundendienststelle
G)Elektroschaltpläne d. Anlagenteile
H)Bestätigung entsprechend UVV zum
  Einbau "Elektrischer Anlagen und
  Betriebsmittel"
I)Erläuterung der Störmeldungen
  sowie Fehlersuchtabelle
J)Bestandspläne farbig angelegt:
-Grundrisse
-Strangschemata
-Schaltschemata der Anlagen
-Regelschemata mit Datenpunktlisten
-Klemmpläne für alle Klemmleisten

Desweiteren sind die Bestandspläne auf einem
Datenträger
im DXF- oder DWG-Format zu übergeben.
Menge: 1,000 psch
Zuordnung: 499

**80.70 Aufkleber**
Selbstklebende Aufkleber
zum Anbringen auf der Rohrleitungsisolierung,
in Form eines Pfeiles,
Farbe: rot
Aufschrift: Vorlaufleitung
liefern u. montieren
Menge: 25,000 Stck
Zuordnung: 422

**80.80 Leistung wie vor beschrieben**
Leistung wie vor im vollen Wortlaut beschrieben,
jedoch mit der Aufschrift: Rücklaufleitung
Farbe: blau
Menge: 25,000 Stck
Zuordnung: 422

**80.90 Vorhandene Isolierung zurückbauen**
Vorhandene Flächenisolierung im Dachtrempel des
Gebäudes zum Zweck der Demontage zurückbauen,
Teile der vorhandenen Mineralfaserisolierung im Bereich
der Stranganbindungen zurückschlagen, Freimachen von
Arbeitswegen im Bereich des Trempels,
vorh. Isolierung seitlich lagern,
nach erfolgter Demontage erneutes schließen der
Fehlstellen mit vor abgelagerten Material,
incl. aller Nebenarbeiten komplett erbringen
Menge: 1,000 psch

**80.100 Kernbohrung herstellen**
Herstellen von Kernbohrungen in Beton- oder
Mauerwerkswänden des KG,
Bohrdurchmesser: bis 250 mm
Wandstärken: zwischen 200 - 300 mm
in Höhen bis 2,6 m über fertigen Fußboden,
incl.- aller Nebenarbeiten
Menge: 14,000 Stck

**80.110 Leistung wie vor beschrieben**
Leistung wie vor im vollen Wortlaut beschrieben, jedoch
Durchmesser 200 mm
Menge: 18,000 Stck

**80.120 Leistung wie vor beschrieben**
Leistung wie vor im vollen Wortlaut beschrieben, jedoch
Durchmesser 180 mm
Menge: 26,000 Stck

**80.130 Festpunktkonstruktion**
Festpunktkonstruktion
Fabrikat: Hilti oder gleichw.
angebotenes Fabrikat:...........................
Typ: MFP 1
schwere Ausführung, (konkrete Wahl nach Auswahl des
Bietenden),
als Rohrfestpunktkonstruktion mit Abspannung,
bestehend aus Basis- u. Abspannpaket,
incl. erforderlichen Gegenlager zur Befestigung an
vorhandenen massiven Deckenkonstruktion,
komplett schallentkoppelt,
geeignet für Rohrleitungen bis DN 65,
komplett verzinkt,
mit norwendigen Prüfzeugnis,
liefern u. montieren
Menge: 2,000 Stck

**80.140 Leistung wie vor beschrieben,**
Leistung wie vor im vollen Wortlaut beschrieben,
jedoch geeignet für Rohr DN 40
Menge: 2,000 Stck

**80.150 Montageschienen**
Montageschiene,
in verz. Ausfertigung,
Fabrikat: Hilti oder gleichw.
angebotenes Fabrikat:...........................
Typ: MS 41
vorgelocht mit Lang- u. Rundlöchern,
Material: St 44 nach DIN EN 10 025 feuerverzinkt,
in verschiedenen erforderlichen Längen liefern,
geeignet zur Aufnahme von Stockschrauben( Schellenkombination bei aufgereitert verlegten verz.
Stahlrohrleitungen,
incl. erforderlicher Stahldübel, Schrauben, Muttern
zur Befestigung in bauseitig vorhanden Messivdecken,
incl. der notwendigen Schienenmuttern,
liefern u. montieren
Menge: 30,000 lfdm

*Hinweis*
Nachfolgend ausgeschriebene Stundenlohnleistungen
können für Arbeiten in Anspruch genommen werden, welche
nicht Inhalt der vorliegenden Ausschreibung sind, bzw.
zum Zeitpunkt der Erarbeitung der
Ausschreibungsunterlagen nicht ersichtlich waren.

Dabei gilt:

1. Prinzipiell sind alle anfallenden Arbeiten vor deren
Entstehen
  durch den Bietenden bei der örtlichen Bauleitung
anzumelden.
  Erst nach Bestätigung der Arbeiten durch den
Bauherrn oder
  dessen Bevollmächtigtem darf mit der Ausführung
gegonnen
  werden.
  Arbeiten, welche nicht im Vorfeld angemeldet u.
bestätigt
  waren, werden nicht bezahlt.

2. Es werden prinzipiell nur solche
Stundenverrechnungssätze
  akzeptiert, welche dem Niveau u. der Qualifikation
der zu
  erbringenden Arbeiten entsprichrt.

### Bereich 90 Stundenlohnleistungen

**90.10 Obermonteur**
Menge: 10,000 h
Zuordnung: 499

**90.20 Monteur**
Menge: 15,000 h
Zuordnung: 499

**90.30 Helfer**
Menge: 25,000 h
Zuordnung: 499

USt %: 19,00
